# Muster-Leistungsbeschreibung
Leistungsbeschreibung (GAEB 90, DA81)
Währung: EUR

## SR Floor 03/08 DF
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Hinweis Dauernassbereich

Hinweis: Für Dauernassbereiche empfehlen wir eine
zusätzliche Epoxy Grundierung sowie eine
rissüberbrückende Dichtschicht und Verschleißschicht
bzw. eine Abdichtung im Verbund gemäß AiV N mit PUR
Base WPM.

Aufbau im System:
(Zus. )  Grundierung: Epoxy MT 100
Klebeschicht: Epoxy MT 100 + WHG TX
Verstärkungseinlagen:
Wand / Ecke / Ablauf: Tape VF 120 / VF 10 IC
(VF 75 EC) / Tape VF 350 HC
Elastische Dichtschicht-Boden: PUR Base WPM
Elastische Dichtschicht-Wand:  PUR  Base WPM
+ WHG TX

**00001.0002 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0003 Vorbehandlung mit geeigneten Mitteln, vorzugsw. mittels Strahlen**
Untergrundvorbehandlung mit geeigneten
Mitteln, vorzugsweise mittels
Stahlkugelstrahlverfahren, zur Erzielung
eines tragfähigen, sauberen und
tragfähigen Untergrundes, frei von
haftungsmindernden Schichten.
Mittels Industriestaubsauger ist der
Untergrund staubfrei herzustellen. Der
Untergrund muss nach der
Untergrundvorbehandlung zur Beschichtung
geeignet sein.
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0007 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0008 Entfernen von Hohlstellen - Senkrechter Einschnitt um Fehlstellen**
*** Bedarfsposition ohne GB
Markieren von Fehl- und Hohlstellen und
durch Einschneiden begrenzen.
Anschließend alle zweifelhaft
erscheindenden Teil bis zum tragfähigen
Untergrund entfernen. Die Schadstellenränder
sind senkrecht einzuschneiden. Mittels
Industriestaubsauger ist der Untergrund
staubfrei herzustllen.

Die Entsorgung des anfallenden
Bauschutts ist mit einzukalkulieren.
Einheit: m2

**00001.0009 Aufmörteln mit einem 2K EP Mörtel mit Sieblinie (1:10)**
*** Bedarfsposition ohne GB
Auffüllen von Fehl- und Ausbruchstellen
mit einem Mörtel bestehend aus 1
Gewichtsteil  Epoxy ST 100,
einem transparenten, mechanisch belastbaren,
zweikomponentigen Epoxydharz und 10
Gewichtsteilen  Selectmix 0/10
(Körnung 0,2-1,0mm). Zunächst werden die
Haftflächen mit  Epoxy ST 100
grundiert. In die noch frische
Grundierung wird der Mörtel eingebracht,
verdichtet, auf Höhe abgezogen und
geglättet.

Verbrauch:
Verbrauch für die Grundierung:
mind. 0,30 kg/m²  Epoxy ST 100 <1160>
Verbrauch für den Mörtel je mm Schichtdicke:
mind. 0,20 kg/m²  Epoxy ST 100 <1160>
ca. 2,00 kg/(m²+mm)  Selectmix 0/10 <6750>
Einheit: m2

**00001.0010 Grundierung mit einem transparenten, lösemittelfreien 2-K EP-Bindemittel (CC)**
Grundieren der vorbereiteten, sauberen und
saugfähigen Betonflächen bis zur Sättigung mit
 Epoxy ST 100, einem
lösemittelfreien, transparenten, mechanisch
belastbaren, zweikomponentigen Epoxydharz.
Das Material wird in geeigneter Weise,
z. B. mit einem Gummischieber auf der
Fläche verteilt und sofort im Anschluss
mit einem Farbroller sorgfältig
durchgearbeitet.

Ist nicht gewährleistet, dass innerhalb
von 24 Std. weitergearbeitet werden
kann, so ist die noch frische
Grundierung gezielt abzustreuen oder vor
der nachfolgenden Beschichtungsmaßnahme
anzuschleifen.

Verbrauch:
mind. 0,30 kg/m²  Epoxy ST 100 <1160>
(je nach Saugfähigkeit/Porosität des Untergrundes)
Einheit: m2

**00001.0011 Egalisierung mit einem niederviskosen 2K EP-Bindemittel und Füllstoff (1:1)**
Egalisieren der vorbereiteten Flächen,
nach klebfreiem Erhärten der
vorangegangenen Schicht, mit einem
Ausgleichsspachtel, bestehend aus 1
Gewichtsteil Epoxy BH 100,
einem transparenten, mechanisch
 belastbaren, niedrigviskosen,
zweikomponentigen Epoxydharz und 1
Gewichtsteil Selectmix 01/03
(Körnung 0,09-0,25 mm). Das Material
wird in geeigneter Weise, z. B. mittels
gezahnten Gummischieber, Glätt- oder
Zahnkelle gleichmäßig auf der Fläche
aufgebracht, so dass eine glatte Fläche
entsteht. Anschließend wird die noch
frische Schicht mittels Stachelwalze
oder Farbroller nachgerollt. Die
Schichtdicke ist abhängig vom
Rauigkeitsprofil des Untergrundes.

Hinweis:
Ist nicht gewährleistet, dass innerhalb von 48
Std. weitergearbeitet werden kann, so ist die
frische Schicht gezielt abzustreuen mit Quarz
03/08 DF. In diesem Fall ist die Schicht nach
klebfreiem Erhärten mittels Tellerschleifmaschine
mit geeignetem Schleifwerkzeug zu schleifen, um
herausstehende Quarzsandspitzen zu brechen.

Verbrauch:
mind 0,50 kg/m² Remmers Epoxy ST 100 <1160>
mind 0,50 kg/m² Remmers Selectmix 01/03 <4405>
Einheit: m2

**00001.0012 Egalisierung mit einem transparenten 2K EP-Bindemittel und Füllstoff (1:1_ST)**
*** Wahlposition ZZ 000.1
Egalisieren der vorbereiteten Flächen, nach
klebfreiem Erhärten der vorangegangenen Schicht,
mit einemAusgleichsspachtel, bestehend aus 1
Gewichtsteil Epoxy ST 100, einem
lösemittelfreien, transparenten,
mechanisch hoch belastbaren, zweikomponentigen
Epoxydharz und 1 Gewichtsteil Selectmix 01/03
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
je mm Schichtdicke
mind. 0,85 kg/m² Remmers Epoxy ST 100 <1160>
mind. 0,85 kg/m² Remmers Selectmix 01/03 <4405>
Einheit: m2

**00001.0013 Einstreuschicht mit einem transp. 2K EP**
Beschichten der vorbereiteten Flächen
mit einem Verlaufspachtel, bestehend aus
1 Gewichtsteil Remmers Epoxy ST 100,
einem lösemittelfreien, transparenten,
mechanisch hoch belastbaren,
zweikomponentigen Epoxydharz und bis zu
1  Gewichtsteil Remmers Selectmix 01/03
(Körnung 0,09-0,25 mm). Das
Material wird in geeigneter Weise, z. B.
Mit einem gezahnten Gummischieber,
Glätt- oder Zahnkelle auf der Fläche
verteilt und sofort im Anschluss mit
einer Stachewalze intensiv
durchgearbeitet.

Verbrauch:
ca. 1,00 kg/m² Epoxy ST 100 <1160>
Mischung im Verhältnis 1:1
ca. 1,00 kg/m² Remmers Quarz 01/03 DF <4405>
Einheit: m2

**00001.0014 Vollsatte Einstreuung mit Quarz 03/08**
Nach entsprechender Liegezeit
(temperaturabhängig) wird die noch
frische Schicht vollsatt abgestreut mit
Remmers Quarz 03/08 DF. Nach Erhärten
wird der nicht eingebundene
Überschuss mittels hartem Besen
entfernt.

Verbrauch:
ca. 4,0- 6,0 kg/m² Remmers Quarz 03/08 DF
<4406>
Einheit: m2

**00001.0015 Kopfversiegelung mit einem pigm. 2K EP Bindemittel auf QS03/08**
Versiegeln der abgestreuten Basisschicht
mit Epoxy Color Top, einem lösemittelfreien,
pigmentierten, chemisch widerstandsfähigen,
zweikomponentigen Epoxydharz für
mechanisch stark beanspruchte Flächen.
Das Material wird in geeigneter Weise,
z. B. mit einem Gummischieber stramm
über die herausstehenden
Quarzsandspitzen abgezogen und sofort im
Anschluss mit einem Farbroller sorgfältig
nachgerollt.

Verbrauch:
mind. 0,60 kg/m² Remmers Epoxy Color Top <6190-6192>
(in Abhängigkeit der Einstreuung)
Einheit: m2
